# A8 Böschungssicherung bei km 203,8 FR Mü
Angebotsaufforderung (GAEB DA XML 3.2, DA83)
Projekt: A-04812-00
Währung: EUR
Vergabeart: Öffentliche Ausschreibung
Ausführungsbeginn: 29.06.2026
Ausführungsende: 27.07.2026
Auftraggeber: Autobahn GmbH des Bundes, Niederlassung Südwest (Stuttgart), Außenstelle Vaihingen (integriert), Autobahn GmbH-NL Südwest, Ast.Vaihingen, Augsb.Str.744, 70329 Stuttgart, Augsburger Str.748, 70329 Stuttgart
Erstellt mit: GXML Toolbox V3.3 R20230829, iTWO_64 V25.0.650, 08.05.2026

## 1 Sanierung
Datum: 08.05.2026
WaGr: 99_99_01

### Abschnitt 00 Allgemeine Leistungen

*Hinweis: Hinweis für die gesamte LV: Baustelle an der Böschung:*
Es ist mit einer Steilböschung mit einer Neigung von 1:1 zu rechnen. Länge über 30 m. Keine Zufahrt von der Autobahn zur Baustelle möglich, Andienung der Baustelle über Forstwege unterhalb der A8.

#### Unterabschnitt 00.00 Baustelle Einrichten

*Hinweis: Hinweis für Position 00.00.0001*
Hinweis für Baustelle Einrichten:
Die Herstellung des Maschinenweges zur Baustelle wird gesondert vergütet.

**00.00.0001 Baustelle einrichten Sämtl.LV-Abschn.*Zufahrt gesond.**
*** Pauschalposition
StL-Nr. 1910110715
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle herstellen. Herstellen wird gesondert vergütet.
Menge: 1,000 Psch
Leistungsbereichkatalog: 101

**00.00.0002 Baustelle räumen Sämtl. LV-Abschn.**
*** Pauschalposition
StL-Nr. 1910111201
Baustelle von allen Geräten, Anlagen, Einrichtungen und
dgl. räumen. Benutzte Flächen und Wege entsprechend dem
ursprünglichen Zustand herrichten. Soweit nicht für
bestimmte Leistungen für das Räumen der Baustelle gesonderte Positionen im Leistungsverzeichnis enthalten
sind, gilt die Pauschale
für alle Leistungen sämtlicher Abschnitte des Leistungsverzeichnisses.
Menge: 1,000 Psch
Leistungsbereichkatalog: 101

#### Unterabschnitt 00.01 Vermessungsarbeiten

**00.01.0001 Vermessungstechnische Leistungen**
*** Pauschalposition
Vermessungstechnische Leistungen

Alle erforderlichen Vermessungsleistungen vor-, während
und nach der Baumaßnahme zur Bestandsaufnahme,
Absteckung und Ausführung aller Leistungen dieser
Ausschreibung.
Im Bereich Fahrbahnrand, Leiteinrichtung ca. 50 m
und Böschung in der Bereich der Baufeld.inkl.
Auslauf oben, Raubettmulde, Auslauf unten, Vorflut bis 50 m.

Erstellung und Vorlage von Messprotokollen an den AG.

Vom AG wird das Festpunktfeld zur Verfügung gestellt.
Das Festpunktfeld ist zu verdichten.
Die Kosten für die Nullmessung und Übertragung der
Angaben in die Bestandsunterlagen sind in die Position
mit einzurechnen.

Vermessungsunterlagen und Dokumentation erstellen,
zeichnerische Darstellung und Auswertung der
Vermessungsergebnisse.
Menge: 1,000 Psch

**00.01.0002 Bestandsplan erstellen und liefern**
*** Pauschalposition
Bestandsplan nach Fertigstellung der Maßnahme erstellen
Bestandsaufnahme Fahrbahnrand, Leiteinrichtung ca. 50 m
und Böschung in der Bereich der Baufeld.
inkl. Auslauf oben, Raubettmulde, Auslauf unten,
Vorflut bis 50 m.
inkl. Auswertung und Bewertung.
Der Bestandsplan muss digital in einem mit dem AG
abgestimmten Format übergeben werden.
Menge: 1,000 Psch

#### Unterabschnitt 00.02 Beweissicherung

**00.02.0001 Beweissicherung Baufeld**
*** Pauschalposition
Durchführung der Beweissicherung für die gesamte
Baumaßnahme für die BE-Fläche und die angrenzenden
Flächen, wie Wege, Straßen und Grünflächen.
Vor Baubeginn und nach Beendigung der Baumaßnahmen unter
Anwesenheit des Auftraggebers und aller Betroffenen.
Erstelle und lifern von Bildern über den Zustand der
Zufahrtswege und Anlagen in digitalisierter Form
(Auflösung mind. 1240x960 pixel, 16K Farben) mit
Digitalkamera oder Scanner.
DIgitalbilder auf mit dem AG abgestimmten Datenträger
übergeben.
Dokumentation der Ergebnisse in übersichlicher und
nachvollziehbarer Form.
Menge: 1,000 Psch

#### Unterabschnitt 00.03 Hilfsleistungen - Kontrollprüfungen

**00.03.0001 Belastungsfahrzeug bereitstellen**
StL-Nr. 19101707
Belastungsfahrzeug als Gegengewicht (z.B. ausreichend
beladener Lkw) für Plattendruckversuch bei Kontrollprüfungen bereitstellen.
Menge: 6,000 h
Leistungsbereichkatalog: 101

**00.03.0002 Plattendruckversuch**
Statischer Plattendruckversuch für Kontrollprüfungen
des AG ausführen. Ausführung erfolgt nur in Anwesenheit
des AG. Belastungsfahrzeug als Gegengewicht (z.B.
ausreichend beladener Lkw oder Walze) für
Plattendruckversuch bei Kontrollprüfungen
bereitstellen.
Ergebnis der Kontrollprüfung mit Darstellung der
Stationierung, Fahrstreifen, etc. dem AG übergeben.
Menge: 2,000 St

#### Unterabschnitt 00.04 Verkehrssicherung kürzerer Dauer

**00.04.0001 Erstellen von Verkehrszeichenplänen**
*** Pauschalposition
Erstellen von Verkehrszeichenplänen als Musterpläne
für temporäre Verkehrsführungen für Arbeitsstellen
kürzerer Dauer (AkD) in Bereichen von Anschlussstellen,
Rampen und Nebenfahrbahnen auf Grundlage der StVO, RSA 21
und RWBA in der Größe von DIN A4 und A3.
Als zeichnerische Grundlage der Musterpläne dienen die
beiliegenden RSA-Regel/- Musterpläne.
Einarbeiten der kompletten Bestandsbeschilderung (StVO-
und ggf. wegweisende Beschilderung bzw. von SBA- und
 Tunnelsteuerungsanlagen) in einen Bereich von bis zu 2
 km vor Beginn der Baustellenbeschilderung bis ca. 500m
 nach Ende der Arbeitsstelle.
Graphische, skizzenhafte Darstellung von Ein- und
 Ausfahrten, Rampen, Nebenfahrbahnen von Anschlussstellen, Parkplätzen, Autobahndreiecken und Autobahnkreuzen mit Darstellung des Baubereiches.
Bei Integration von SBA- und Tunnelsteuerungsanlagen sind
 die AQ-Nummer und die Betriebs-km im Musterplan
 anzugeben.
Für weitere Angaben zur Erstellung der anordnungsreifen
 Verkehrszeichenpläne wird auf die Angaben in der
 Leistungsbeschreibung Pkt. 3.1. verwiesen.

Auswahl zur Erstellung von Verkehrszeichenplänen für
Verkehrsführung in Anlehnung an Regelplan:
- D III / 1l, 1r, 2, 3, 4 und Bild D5.
- D IV / 1l, 1r, 2 und 3.
- Sonderpläne für Vollsperrung von Ausfahrtsrampen.
- Sonderpläne für kurzzeitige Vollsperrung durch Polizei.

Erstellen der AkD-Musterpläne auf gesonderte Anordnung
 des AG.

Abgerechnet wird der finalen Musterplan für jede
 notwendige Verkehrsführung.
Menge: 1,000 Psch
AKVS: 3.000

**00.04.0002 Verkehrsrechtliche Anordnung einh.**
Verkehrsrechtliche Anordnung für Arbeitsstellen längerer
und kürzerer Dauer zur Einrichtung und Betrieb von
Verkehrssicherungsmaßnahmen für Straßen auf der BAB nach
 Unterlagen des AG einholen und zugehörige Unterlagen
 erstellen.
Verkehrsrechtliche Anordnung für Verkehrsführungs-
Sicherungsmaßnahmen auf Autobahnen einschl .
dazugehöriger Rampen, Nebenfahrbahnen, T+R Anlagen und
Parkplätzen.
Ein Antrag auf verkehrsrechtliche Anordnung kann mehrere
 Bauphasen / Umleitungen über einen längeren Zeitraum
 enthalten.

Die verkehrsrechtliche Anordnung ist bei der Autobahn
 GmbH, AS S.-Vaihingen mind. 14 Kalendertage
vor Beginn der Arbeiten einzuholen.
Die Erteilung der verkehrsrechtlichen Anordnung ist
gebührenfrei.
Menge: 1,000 St

**00.04.0003 Tagesbaustelle An-/ Abfahrt**
Tagesbaustelle einschl. An- und Abfahrt nach
RSA-Musterplan Bild D-5.
Ausführung mit einer fahrbaren Absperrtafel.
Tagesbaustelle einschl. für die Absicherung nach RSA
notwendigen Leitkegel (h = 0,75 m) liefern, aufbauen,
später abbauen und abfahren.
Vorhalten und Unterhalten wird gesondert vergütet.
Einsatz gemäß Zeitfenster für Tagesbaustellen und VRAO.
Die An- und Abfahrt wird einmal pro Tag innerhalb einer
 bestehenden VRAO vergütet.
Zugfahrzeug mit mind. 7,49t zulässigem Gesamtgewicht.
Menge: 10,000 St

**00.04.0004 Tagesbaustelle Vor -/Unterhalten**
Tagesbaustelle einschl. für die Absicherung nach RSA
notwendigen Leitkegel (h = 0,75 m) nach RSA-Musterplan
Bild D-5 vorhalten, unterhalten und umsetzen innerhalb
der Baustelle. Einsatzdauer tagsüber max. von
09:00 Uhr - 15:00 Uhr, jedoch gemäß Zeitfenster.
Abrechnungseinheit: Stunden.
Mindestabrechnungsdauer pro Tagesbaustelle: 2  h.
 Abrechnungstakt: 15 min.
Menge: 30,000 h

**00.04.0005 Zusätzliche Verkehrsleitkegel**
Zusätzliche Verkehrsleitkegel für Tagesbaustellen
einschließlich Sonn- und Feiertage außerhalb der
Regelpläne der RSA (h = 0,75 m), voll
retroreflektierend, mit BAST-PNR., aufstellen,
vorhalten und unterhalten, ggf. umsetzen und später
abbauen.
Auf Anweisung des AG zur Verlängerung des Baufeldes
über die Länge der RSA-Regelpläne hinaus.
Reflexionsklasse: RA2.
Reflexionsaufbau: Aufbau B.
Menge: 50,000 St
AKVS: 3.000

### Abschnitt 01 Vorbereitung

#### Unterabschnitt 01.00 Bäume und Leitungen sichern

**01.00.0001 Leitungen sichern**
Freigelegte Leitungen und Kabel im Baubereich nach
angaben des AG aufhängen bzw. unterstützen. Während der
Bauarbeiten von Beschädigung sichern. Die gewählte
Konstruktion vorhalten und nach Abschluss der Arbeiten
wieder entfernen.
Leitungen: 3 x Telekommunikation-Kabel im Schutzrohr.
Menge: 30,000 m

**01.00.0002 Schutzzaun f.Pflanzenbestand herst. um Gehölzbestand Höhe 2,00 m*Bretter mind.24mm Zaun Verwert. AN**
StL-Nr. 21107002393301
Schutzzaun für Pflanzenbestand, einschließlich der erforderlichen Verstrebungen, zur Verhinderung von
Schäden im Wurzelbereich vor Beginn der Bauarbeiten
herstellen und während der Bauzeit vor- und unterhalten.
Schutzzaun um Gehölzbestand.
Verlauf 'möglichst min. 1,5 m außerhalb der Kronentrauf'

Zaunhöhe = 2,00 m.
Zaun = Bretter unbesäumt, mind. 24 mm dick, Zwischenabstand max. 20 cm.
Schutzzaun nach Beendigung der Bauarbeiten abbauen und
nach Wahl des AN verwerten.
Menge: 50,000 m
Leistungsbereichkatalog: 107

**01.00.0003 Bauzaun aufstellen und entfernen Zaunhöhe 2,0 m*Stahlgitter-FT**
StL-Nr. 1910120733
Bauzaun nach Unterlagen des AG einschl. der erforderlichen Tore und Pfosten standsicher aufstellen, während
der Bauzeit vorhalten und unterhalten sowie nach Beendigung der Bauzeit entfernen. 70 v.H. des Preises werden nach Aufstellen, der Rest nach Entfernen des Bauzaunes vergütet.
Zaunhöhe = 2,00 m.
Zaun aus Stahlgitter-Fertigteilen.
Menge: 150,000 m
Leistungsbereichkatalog: 101

#### Unterabschnitt 01.01 Gehölzreste, Wurzelstöcke roden

*Hinweis: Vor Ausführung ist die zu rodende Fläche*
Vor Ausführung ist die zu rodende Fläche zwischen AG
und AN festzulegen und abzugrenzen.

**01.01.0001 Strauchbestand roden Höhe über 2-3 m*Neigung über 1:4 verdicht/Baust.AN*Wst.zersp./vert. S.Abr.zersp./vrt.**
StL-Nr. 24106010214202
Strauchbestand und sonstiger Aufwuchs bis 0,10 m Stammdurchmesser, in 1,00 m Höhe über dem Erdboden gemessen,
mit Wurzelwerk roden. Abrechnung nach Fläche der
größten Ausdehnung des Strauchwerks.
Mittlere Höhe über 2,00 bis 3,00 m.
Neigung der Rodungsfläche steiler als 1:4.
Wurzellöcher unterhalb des Planums mit Baustoff nach
Unterlagen des AG verfüllen. Baustoff liefern und verdichten. Boden liefern. Einbaudokumentation nach Unter
lagen des AG übergeben.
Wurzelstöcke häckseln bzw. zerspanen und innerhalb der
Baustelle nach Unterlagen des AG verteilen.
Schlagabraum häckseln bzw. zerspanen und innerhalb der
Baustelle nach Unterlagen des AG verteilen.
Menge: 500,000 m2
Leistungsbereichkatalog: 106

**01.01.0002 Wurzelstöcke roden DU über 0,75-1 m*Neigung über 1:4 verdicht/Boden AG*Wst.schichten**
StL-Nr. 241060204135
Wurzelstöcke roden. Gemessen wird der Durchmesser der
Schnittstelle des Wurzelstocks vor dem Roden.
Durchmesser über 0,75 bis 1,00 m.
Neigung der Rodungsfläche steiler als 1:4.
Wurzellöcher unterhalb des Planums mit geeignetem Boden
verfüllen, Boden verdichten. Boden profilgerecht lösen.
Wurzelstöcke innerhalb der Baustelle nach Unterlagen
des AG auf Haufen bis 3,00 m Höhe schichten.
Menge: 15,000 St
Leistungsbereichkatalog: 106

**01.01.0003 Wurzelstöcke roden DU über 0,5-0,75m*Neigung über 1:4 verfüll/Boden AG*Wst.zersp./vert.**
StL-Nr. 241060203112
Wurzelstöcke roden. Gemessen wird der Durchmesser der
Schnittstelle des Wurzelstocks vor dem Roden.
Durchmesser über 0,50 bis 0,75 m.
Neigung der Rodungsfläche steiler als 1:4.
Wurzellöcher mit geeignetem Boden verfüllen. Boden aus
Abtragsbereichen profilgerecht lösen.
Wurzelstöcke häckseln bzw. zerspanen und innerhalb der
Baustelle nach Unterlagen des AG verteilen.
Menge: 3,000 St
Leistungsbereichkatalog: 106

**01.01.0004 Abgeholzte Waldfläche roden Stöcke bis0,3m DU*Aufwuchs räumen Astwerk räumen*Neigung über 1:4 verdicht/Boden AG*Wst.schichten S.Abr.zersp./vrt.**
StL-Nr. 2410605021113502
Abgeholzte Waldfläche roden.
Wurzelstöcke bis zu 0,30 m Durchmesser an der Schnittstelle.
Fläche von Strauch- und Baumbestand sowie von sonstigem
Aufwuchs bis zu 0,10 m Durchmesser, 1,00 m über dem
Erdboden gemessen, räumen.
Fläche von Astwerk gefällter Bäume und von Holzresten
räumen.
Neigung der Waldfläche steiler als 1:4.
Wurzellöcher unterhalb des Planums mit geeignetem Boden
verfüllen. Boden verdichten. Boden aus Abtragsbereichenprofilgerecht lösen.
Wurzelstöcke innerhalb der Baustelle nach Unterlagen
des AG auf Haufen bis 3,00 m Höhe schichten.
Schlagabraum häckseln bzw. zerspanen und innerhalb der
Baustelle nach Unterlagen des AG verteilen.
Menge: 500,000 m2
Leistungsbereichkatalog: 106

**01.01.0005 Fläche abräumen Aufwuchs*Wurzelstöcke Astwerk*Steine/Mauer/Zaun*Wst.zersp./vert. S.Abr.zersp./vrt.*übr.Räumg.ents.**
*** Pauschalposition
StL-Nr. 2410600311119222
Fläche nach Unterlagen des AG abräumen.
Strauch- und Baumbestand sowie sonstiger Aufwuchs bis
zu 0,10 m Stammdurchmesser, 1,00 m über dem Erdboden
gemessen, einschließlich Wurzelwerk.
Wurzelstöcke anderweitig gefällter Bäume bis zu 0,10 m
Durchmesser an der Schnittstelle roden.
Astwerk gefällter Bäume, Holzreste.
Steine, Betonreste, Mauerreste und abgängige Zäune.
Neigung der Abräumfläche 'steiler als 1:1'

Wurzelstöcke häckseln bzw. zerspanen und innerhalb der
Baustelle nach Unterlagen des AG verteilen.
Schlagabraum häckseln bzw. zerspanen und innerhalb der
Baustelle nach Unterlagen des AG verteilen.
Übriges Räumgut entsorgen. Entsorgung wird gesondert
vergütet.
Menge: 1,000 Psch
Leistungsbereichkatalog: 106

*Hinweis: Zusätzliche und übrig gebliebene Wurzelstöcke*
Zusätzliche und übrig gebliebene Wurzelstöcke außerhalb
des Baufeldes auf Anordnung des AG

**01.01.0006 Wurzelstöcke roden DU über 0,3-0,5 m*Neigung über 1:4 verfüll/Boden AG**
StL-Nr. 241060202119
Wurzelstöcke roden. Gemessen wird der Durchmesser der
Schnittstelle des Wurzelstocks vor dem Roden.
Durchmesser über 0,30 bis 0,50 m.
Neigung der Rodungsfläche steiler als 1:4.
Wurzellöcher mit geeignetem Boden verfüllen. Boden aus
Abtragsbereichen profilgerecht lösen.
Wurzelstöcke 'innerhalb der Baustelle nach Unterlagendes AG auf
Haufen bis 3,00 m Höhe schichten.Schlagabraum häckseln bzw.
zerspanen und innerhalb der Baustelle nach Unterlagen des AG verteilen.'
Menge: 10,000 St
Leistungsbereichkatalog: 106

#### Unterabschnitt 01.02 Oberboden bewegen

**01.02.0001 Oberboden abtragen und lagern Neigung über 1:4 Oberbod.i.lagern*Lagerfl.AN Bauz. Abrechnung Abtrag**
StL-Nr. 24106110019111
Oberboden ggf. einschließlich Vegetationsdecke abtragen
und lagern. Oberboden in regelmäßig geformten Mieten
locker aufsetzen. Ansaat und Mähen einer Decksaat werden gesondert vergütet. Beschreibung der Homogenbereiche nach Unterlagen des AG.
Neigung der Abtragsfläche steiler als 1:4.
Dicke 'bis 40 cm'

Oberboden innerhalb der Baustelle lagern.
Lagerflächen während der Bauzeit bereitstellen.
Abrechnung nach Abtragsprofilen.
Menge: 100,000 m3
Leistungsbereichkatalog: 106

**01.02.0002 Oberboden abtragen und andecken*Böschungen*Abrechnung Abtrag**
StL-Nr. 2410611399920901
Oberboden ggf. einschließlich Vegetationsdecke abtragen
und profilgerecht wieder andecken einschließlich erforderlicher Zwischenlagerung auf Flächen nach Wahl des
AN. Beschreibung der Homogenbereiche nach Unterlagen
des AG.
Homogenbereich 'B1'

Neigung der Abtragsfläche 'steiler als 1:1,5'

Dicke 'bis 20 cm'

Andeckung auf Böschungen. Böschungen aufrauen und mit
Rillen versehen.
Dicke der Andeckung 'bis 20 cm'

Abrechnung nach Abtragsprofilen.
Menge: 30,000 m3
Leistungsbereichkatalog: 106

**01.02.0003 Oberboden des AG andecken Böschungen Boden i. aufnehm.**
StL-Nr. 24106143010901
Gelagerten Oberboden des AG profilgerecht andecken. Ho-
mogenbereiche nach Unterlagen des AG. Abrechnung nach
angedeckten Flächen.
Andeckung auf Böschungen. Vorhandene Böschung vor Auftrag des Oberbodens aufrauen und mit Rillen versehen.
Dicke der Andeckung 'bis 40 cm'

Oberboden innerhalb der Baustelle aufnehmen.
Menge: 250,000 m2
Leistungsbereichkatalog: 106

#### Unterabschnitt 01.03 Ausspülungsbereich aufräumen

*Hinweis: Ausspülungsbereich aufnehmen und lagern*
best. Mulde aufnehmen und lagern
Arbeiten im Böschung steiler als 1:1,5 die Mehraufwand im Positionen einzurechnen

**01.03.0001 provisorische DN400 abbauen**
provisorische Entwässerungsleitung DN400 Abbauen und Entsorgen
DN 400 befestigt an Oberfläche
Befestigungsmaterial (Erdnagel, Kantholz, Spanngurt) entsorgen
Entsorgung nach Wahl des AN
Menge: 40,000 m

**01.03.0002 Muldenprofil wiederherstellen Aushub -0,25 m3/m**
StL-Nr. 241065032900
Mulde ausräumen und profilgerecht wiederherstellen.
Mittlere Aushubmenge über 0,10 bis 0,25 m3/m.
Räumgut 'Beton, Steine'
Menge: 40,000 m
Leistungsbereichkatalog: 106

**01.03.0003 Boden bzw. Fels aus Verbreit. lösen*Abrechnung Abtrag Verwertung nachw.**
StL-Nr. 2410622309990101
Boden bzw. Fels aus Verbreiterungsstreifen nach Unterlagen des AG lösen. Ausbau der Befestigung wird gesondert vergütet. Beschreibung der Homogenbereiche nach
Unterlagen des AG.
Aushub 'Ausgespühlte Entwässerungsgraben'

Abtragsbreite 'bis 2,0 m'

Mittlere Tiefe 'bis 1,5 m'

Abrechnung nach Abtragsprofilen.
Verwertung nach Unterlagen des AG nachweisen.
Menge: 8,000 m3
Leistungsbereichkatalog: 106

**01.03.0004 Planum herstellen Ev2 = 45 MPa**
StL-Nr. 2410625001
Planum herstellen nach Unterlagen des AG.
Verformungsmodul Ev2 = 45 MPa.
Menge: 150,000 m2
Leistungsbereichkatalog: 106

### Abschnitt 02 Herstellung Maschinenweg

#### Unterabschnitt 02.00 Vorarbeiten

**02.00.0001 Oberboden abtragen und lagern*Oberbod.i.lagern Lagerfl.AN Bauz.*Abrechnung Abtrag**
StL-Nr. 24106110009111
Oberboden ggf. einschließlich Vegetationsdecke abtragen
und lagern. Oberboden in regelmäßig geformten Mieten
locker aufsetzen. Ansaat und Mähen einer Decksaat werden gesondert vergütet. Beschreibung der Homogenbereiche nach Unterlagen des AG.
Dicke 'bis 40 cm'

Oberboden innerhalb der Baustelle lagern.
Lagerflächen während der Bauzeit bereitstellen.
Abrechnung nach Abtragsprofilen.
Menge: 120,000 m3
Leistungsbereichkatalog: 106

**02.00.0002 Boden bzw. Fels lös. u. wiederverw.*Verbess. Wahl AN Felsvert.B. verf.*Boden i. Zw.verd. Planum gesondert*Abrechng. Auftrag**
StL-Nr. 24106210911321
Boden bzw. Fels aus Abtragsbereichen profilgerecht
lösen und wiederverwenden, einschließlich ggf. erforderlicher Wasserzugabe. Beschreibung der Homogenbereiche nach Unterlagen des AG. Die Herstellung von Mulden
und Gräben wird gesondert vergütet.
Homogenbereich 'B2'

Erforderlich werdende Verbesserung des Bodens mit Bindemitteln oder durch Lüften nach Wahl des AN durchführen. Bindemittel wird nicht gesondert vergütet.
Örtliche Vertiefungen im Planum, die beim Felsabtrag
entstehen, mit geeignetem, nicht frostempfindlichem Bo-
den verfüllen.
Boden bzw. Fels innerhalb der Baustelle auf Zwischenlager nach Unterlagen des AG einbauen und verdichten.
Das Herstellen des Planums wird gesondert vergütet.
Abrechnung nach Abtragsprofilen.
Menge: 130,000 m3
Leistungsbereichkatalog: 106

**02.00.0003 Gel. Boden bzw. Fels des AG aufn. Bod. i.lag./verd.*Planum nicht ges. Abrechnung Abtrag**
StL-Nr. 2410623099101001
Gelagerten Boden bzw. Fels des AG aufnehmen. Beschreibung der Homogenbereiche nach Unterlagen des AG.
Homogenbereich 'H2'

Einbaustelle 'Ausspülungsbereich'

Boden bzw. Fels lagert innerhalb der Baustelle. Boden
bzw. Fels in Auftragsbereichen profilgerecht einbauen und verdichten einschließlich ggf. erforderlicher
Wasserzugabe.
Das Herstellen des Planums wird nicht gesondert
vergütet.
Abrechnung nach Abtragsprofilen am Zwischenlager.
Menge: 100,000 m3
Leistungsbereichkatalog: 106

#### Unterabschnitt 02.01 Bodenbewegung, Planum herstellen

**02.01.0001 Planum herstellen Ev2 = 45 MPa**
StL-Nr. 2410625001
Planum herstellen nach Unterlagen des AG.
Verformungsmodul Ev2 = 45 MPa.
Menge: 220,000 m2
Leistungsbereichkatalog: 106

**02.01.0002 Gel. Boden bzw. Fels des AG aufn.*Auftragsbereich Bod. i.lag./verd.*Planum gesondert Verbess. Wahl AN*Abrechnung Abtrag**
StL-Nr. 2410623091102201
Gelagerten Boden bzw. Fels des AG aufnehmen. Beschreibung der Homogenbereiche nach Unterlagen des AG.
Homogenbereich 'B2'

Einbaustelle = Auftragsbereich.
Boden bzw. Fels lagert innerhalb der Baustelle. Boden
bzw. Fels in Auftragsbereichen profilgerecht einbauen und verdichten einschließlich ggf. erforderlicher
Wasserzugabe.
Das Herstellen des Planums wird gesondert vergütet.
Erforderlich werdende Verbesserung des Bodens mit Bindemitteln oder durch Lüften nach Wahl des AN durchführen. Bindemittel wird nicht gesondert vergütet.
Abrechnung nach Abtragsprofilen am Zwischenlager.
Menge: 50,000 m3
Leistungsbereichkatalog: 106

**02.01.0003 Gel. Boden bzw. Fels des AG aufn. Bod. i.lag./verd.*Planum gesondert Verbess. Wahl AN*Abrechng. Auftrag**
StL-Nr. 2410623099102202
Gelagerten Boden bzw. Fels des AG aufnehmen. Beschreibung der Homogenbereiche nach Unterlagen des AG.
Homogenbereich 'B2'

Einbaustelle 'neben der Maschinenweg'

Boden bzw. Fels lagert innerhalb der Baustelle. Boden
bzw. Fels in Auftragsbereichen profilgerecht einbauen und verdichten einschließlich ggf. erforderlicher
Wasserzugabe.
Das Herstellen des Planums wird gesondert vergütet.
Erforderlich werdende Verbesserung des Bodens mit Bindemitteln oder durch Lüften nach Wahl des AN durchführen. Bindemittel wird nicht gesondert vergütet.
Abrechnung nach Auftragsprofilen.
Menge: 100,000 m3
Leistungsbereichkatalog: 106

#### Unterabschnitt 02.02 Maschinenweg herstellen

*Hinweis: Baustoff 0/150 liefern*
Die Lieferung von Baustoff 0/150 ist in Position 02.02.0001 einzurechnen.

**02.02.0001 Schicht aus frostunempf. B. herst.**
StL-Nr. 21136325999999
Schicht aus frostunempfindlichem Baustoffgemisch oder
Boden nach ZTV LW herstellen.
Verkehrsflächen 'Maschinenweg'

Boden/Baustoffgemisch 'verdichtbare Material mit
Größtkorn 150 mm.'

Feinanteil '< 5 %'

Verdichtungsgrad 'Dpr mindestens 100 v.H. und
Verformungsmodul EV2 auf der Oberfläche mindestens 80
MPa.'

Einbaumenge/Einbaudicke 'Einbaudicke = 40 cm'

Boden oder Baustoffgemisch '0/150 mm aus regionaltypischer Gesteinkörnungen.'
Menge: 200,000 m2

*Hinweis: Baustoff 0/11 liefern*
Die Lieferung von Baustoff 0/11 ist in Position 02.02.0002 einzurechnen.

**02.02.0002 Deckschicht ohne Bindemittel herst. 0/11 mm*Dicke 3 cm natürl. Gstk.**
StL-Nr. 21136361992501
Deckschicht ohne Bindemittel nach ZTV LW herstellen.
Verkehrsflächen 'Maschinenweg'

Gemisch 'aus regionaltypischen Gesteinkörungen'

Baustoffgemisch 0/11 mm.
Einbaudicke = 3 cm.
Baustoffgemisch aus natürlichen Gesteinskörnungen.
Menge: 160,000 m2

#### Unterabschnitt 02.03 Entwässerung herstellen

*Hinweis: Entwässerung der Maschinenweg*
Entwässerung in Böschung steiler als 1:2 herstellen. Erschwernisse in die folgenden Positionen einzurechnen.

**02.03.0001 Leitungsgraben herstellen gew. Boden*Tiefe bis 1,25 m Rohr DN 400*m.Verb./+10 m3 W. lag. i./ver.o.Lz.*Aush.verdichten Abr. senkrecht**
StL-Nr. 2410820721311011
Leitungsgraben profilgerecht herstellen. Straßenaufbruch wird gesondert vergütet.
In gewachsenem Boden. Homogenbereich nach Unterlagen
des AG.
Grabentiefe bis 1,25 m.
Breite der Grabensohle für Rohr DN 400.
Notwendigen Verbau entsprechend statischen und konstruktiven Erfordernissen herstellen, vorhalten und
entfernen. Offene Wasserhaltung bis zu einer Pumpenleistung von 10 m3 Fördermenge und 5,00 m Förderhöhe
je Stunde und Haltung ausführen.
Aushub zur Wiederverwendung innerhalb der Baustelle
lagern, nach Verlegen der Leitung in Graben oberhalb
der Leitungszone einbauen und verdichten einschl. ggf.
erforderlicher Wasserzugabe.
Zum Verfüllen nicht verwendeten Aushub in Auftragsbereichen profilgerecht einbauen und verdichten
einschl. ggf. erforderlicher Wasserzugabe.
Abrechnung mit senkrechten Wänden. Grabenbreite
nach DIN 18 300 ohne Berücksichtigung eines Verbaus.
Menge: 14,000 m3
Leistungsbereichkatalog: 108

**02.03.0002 Leitungszone verfüllen*Rohr DN 400**
StL-Nr. 241103449907
Boden in Leitungszone über Bettung einbauen und verdichten.
Boden 'Splitt 5/8 mm des AN'

Rohr DN/ID 400.
Menge: 10,000 m
Leistungsbereichkatalog: 110

**02.03.0003 Kunststoffrohrltg herst.m.Erdarb. Rohr DN 400*PE-HD-Rohr Bettung Typ 1*Tiefe bis 1,25 m o.Verk.l., Statik*eing. verd. Bod.**
StL-Nr. 2411035851110110
Entwässerungsleitung aus Kunststoffrohren nach statischen und konstruktiven Erfordernissen herstellen. Erdarbeiten ausführen. Erforderlichen Verbau herstellen.
Wasserhaltung bis zu einer Pumpenleistung von 10 m3
Förderleistung und 5,00 m Förderhöhe je Stunde und Haltung ausführen. Schächte und Anschlüsse an Schächte so-
wie Formstücke werden gesondert vergütet.
Rohr DN/ID 400.
Rohr aus PE-HD.
Bettung nach DIN EN 1610, Typ 1 herstellen. Boden für
Leitungszone liefern und einbauen.
Fließsohlentiefe bis 1,25 m. Überdeckungshöhe nach Un-
terlagen des AG.
Ohne Straßenverkehrslast. Statische Berechnung aufstellen und liefern.
In vom AN eingebauten und verdichteten Boden. Aushub
seitlich lagern und zum Verfüllen verwenden. Überschüssigen Aushub nach Wahl des AN verwerten.
Menge: 10,000 m
Leistungsbereichkatalog: 110

**02.03.0004 Baustoff lief.,in Leitungsgr. einb. grobk. Boden*Tiefe bis 1,25 m Rohr DN 400*WSG geeignet oberh.Leitungsz.*Abrechnung senkr.**
StL-Nr. 24108238113111
Baustoff nach Unterlagen des AG liefern, in Leitungsgraben einschließlich Schachtbaugruben einbauen und
verdichten. Einbaudokumentation nach Unterlagen des AG
übergeben.
Baustoff = grobkörniger Boden.
Grabentiefe bis 1,25 m.
Breite der Grabensohle für Rohr DN 400.
Baustoff für Einbau in Wasserschutzgebieten geeignet.
Baustoff nach Verlegen der Leitung in Graben oberhalb
der Leitungszone und in Baugruben einbauen und verdichten.
Abrechnung mit senkrechten Wänden entsprechend
der Abrechnung beim Aushub.
Menge: 50,000 m3
Leistungsbereichkatalog: 108

**02.03.0005 Graben herstellen gewachsener Boden*Grab. Unterl. AG Breite 0,3 m*Tiefe ü.0,5-0,75m Boden einbauen**
StL-Nr. 2410652021120200
Graben herstellen. Boden bzw. Fels profilgerecht lösen.
In gewachsenem Boden. Homogenbereiche nach Unterlagen
des AG.
Graben nach Unterlagen des AG.
Sohlenbreite = 0,30 m.
Grabentiefe über 0,50 bis 0,75 m.
Boden bzw. Fels in Auftragsbereichen profilgerecht
einbauen und verdichten.
Menge: 30,000 m
Leistungsbereichkatalog: 106

**02.03.0006 Mulde herstellen gewachsener Boden*Dammfuß Breite 1,50 m*Tiefe ü. 0,2-0,3m Boden einbauen**
StL-Nr. 2410651321110200
Mulde nach Unterlagen des AG herstellen.
In gewachsenem Boden. Homogenbereiche nach Unterlagen
des AG.
Mulde am Dammfuß.
Muldenbreite = 1,50 m.
Tiefe über 0,20 bis 0,30 m.
Boden bzw. Fels in Auftragsbereichen profilgerecht
einbauen und verdichten.
Menge: 10,000 m
Leistungsbereichkatalog: 106

### Abschnitt 03 Wiederherstellung Böschung

#### Unterabschnitt 03.00 Ausspülungsbereich verfüllen

**03.00.0001 Wasserhaltung durchführen Graben FD/m bis 3 m3/h*Rohrleitung**
StL-Nr. 21109126291200
Wasserhaltung zum Freihalten der Baugrube von Wasser
sowie zum schadlosen Ableiten des geförderten Wassers
durchführen. Geologische und hydrologische Verhältnisse, Absenkziele und Ableitung des Wassers nach
Unterlagen des AG. Anlage bemessen, betriebsbereit
aufbauen, vorhalten, betreiben, umbauen bzw. umsetzen
und abbauen.
Erforderliche Erdarbeiten ausführen, Wasserfassungen,
Zu- und Ableitungen herstellen.
Abgerechnet wird die Länge der Baugrube, gemessen in
der Achse.
Baugrube für Graben.
Wasserfassung 'Auslauf der bestehenden
Entwässerungsrohr DN300 fassen'

Förderdurchfluss je m Baugrube bis 3 m3/h.
Ableitung mittels Rohrleitung herstellen.
Menge: 40,000 m
Leistungsbereichkatalog: 109

**03.00.0002 Abtreppung herstellen*Abrechnung Abtrag**
StL-Nr. 2410623391
Abtreppung nach Unterlagen des AG in geneigter Grundfläche für Anschüttung herstellen, Sohle der Abtreppung
verdichten einschließlich ggf. erforderlicher Wasserzugabe. Boden bzw. Fels in Auftragsbereichen einbauen
und verdichten einschließlich ggf. erforderlicher Wasserzugabe. Beschreibung der Homogenbereiche nach Unterlagen des AG.
Homogenbereich 'B2'

Abrechnung nach Abtragsprofilen.
Menge: 250,000 m3
Leistungsbereichkatalog: 106

**03.00.0003 Erschwernisse bei herst. Abtreppung**
Zulage zu Erschwernisse bei der Herstellung Abtreppung in
 Homogenbereich X1 bis X3.
Die Mehraufwand im Positionen einzurechnen
Menge: 5,000 m3

*Hinweis: Baustoff Kies 0/45*
Baustoff Kies 0/45 o. 0/150

**03.00.0004 Baustoff liefern und einbauen Baust.Unterl.AG Planum nicht ges.*Abrechng. Auftrag**
StL-Nr. 24106243109101
Geeigneten Baustoff liefern, in Auftragsbereichen profilgerecht einbauen und verdichten.
Baustoff nach Unterlagen des AG. Einbaudokumentation
nach Unterlagen des AG übergeben.
Einbaustelle 'Leitungsgraben bzw. Sickergraben @'

Das Herstellen des Planums wird nicht gesondert
vergütet.
Abrechnung nach Auftragsprofilen.
Menge: 135,000 m3
Leistungsbereichkatalog: 106

**03.00.0005 Baustoff liefern und einbauen*Wasserschutzgeb.*Planum nicht ges. Abrechng. Auftrag**
StL-Nr. 24106243919101
Geeigneten Baustoff liefern, in Auftragsbereichen profilgerecht einbauen und verdichten.
Baustoff 'Kies 0/150'

Baustoff für Einbau in Wasserschutzgebieten nach Unterlagen des AG geeignet.
Einbaustelle 'Ausgespülte Rinnenbereich  -Böschung'

Das Herstellen des Planums wird nicht gesondert
vergütet.
Abrechnung nach Auftragsprofilen.
Menge: 25,000 m3
Leistungsbereichkatalog: 106

**03.00.0006 Baustoff liefern und einbauen*Wasserschutzgeb.*Planum gesondert Auf-/Abtrag**
StL-Nr. 24106243919202
Geeigneten Baustoff liefern, in Auftragsbereichen profilgerecht einbauen und verdichten.
Baustoff 'Boden'

Baustoff für Einbau in Wasserschutzgebieten nach Unterlagen des AG geeignet.
Einbaustelle 'Ausgespülte Rinnenbereich - Böschung'

Das Herstellen des Planums wird gesondert vergütet.
Abrechnung nach Auftragsprofilen, abzüglich innerhalb der Baustelle gewonnener, eingebauter und nach
Abtragsprofilen ermittelter Mengen.
Menge: 250,000 m3
Leistungsbereichkatalog: 106

**03.00.0007 Geotextil als Trennschicht verlegen Nutz.Dauer<25Jahr*pH 4-9 GRK 4*Abr. Überdeckung**
StL-Nr. 2410640311010991
Geotextil als Trenn- und Filterschicht verlegen. Trennschicht nach Unterlagen des AG. Überlappung mindestens
0,50 m. Überschüttung wird gesondert vergütet.
Erforderliche Nutzungsdauer bis 25 Jahre.
pH-Wert des Umgebungsmilieus 4 bis 9.
Geotextilrobustheitsklasse 4.
Verlegen '15'

Verlegen auf Flächen 'Verfüllung'

Abrechnnung nach überdeckter Trennfläche.
Menge: 150,000 m2
Leistungsbereichkatalog: 106

**03.00.0008 Geotextil in Sickeranlagen einbauen Böschungssick.*GRK 4 Abr. Abwicklung**
StL-Nr. 24106413210001
Geotextil als Filter nach Unterlagen des AG in Sickeranlagen einbauen. Überlappung mindestens 0,50 m. Erforderliche Nutzungsdauer über 25 Jahre. Sickermaterial,
Sickerrohre und Erdarbeiten werden gesondert vergütet.
Filter in Böschungssickeranlage.
Geotextilrobustheitsklasse 4.
Abrechnung nach abgewickelter, überdeckter Fläche
ohne Überlappung.
Menge: 150,000 m2
Leistungsbereichkatalog: 106

#### Unterabschnitt 03.01 Raubettmulde wiederherstellen

**03.01.0001 Muldenprofil wiederherstellen Aushub -0,10 m3/m**
StL-Nr. 241065031900
Mulde ausräumen und profilgerecht wiederherstellen.
Mittlere Aushubmenge bis 0,10 m3/m.
Räumgut 'Baustoff für Auffüllung'
Menge: 40,000 m
Leistungsbereichkatalog: 106

**03.01.0002 Mulde als Raubettmulde befestigen Breite 1,50 m*Gefälle ü.1:2,5-1 Steinhöhe 25 cm Naturstein*bewehren Rundst. einebnen**
StL-Nr. 2411011923291201
Mulde als Raubettmulde durch Einbau witterungsbeständiger Bruchsteine befestigen einschließlich Erdarbeiten.
Muldenbreite = 1,50 m.
Sohlgefälle über 1 zu 2 bis 1 zu 1.
Mittlere Steinhöhe h = 25 cm.
Steinsatz 'in Beton C25/30, Bettungsdicke = h/2+10 cm.Splitt in Steinsatz einstreuen. Fugen mit
Pflasterfugenmörtel Typ A verschließen.'

Splitt = gebrochenes Naturgestein.
Betonbettung konstruktiv bewehren, Rundstähle, DN 28
mit einer Mindestlänge von 0,80 m,
1 St/m2 Muldenfläche, einschlagen.
Überschüssigen Boden seitlich einebnen.
Menge: 40,000 m
Leistungsbereichkatalog: 110

**03.01.0003 Beton liefern**
Beton C25/30 XC3,XF1,WF liefern und einbauen.
Menge: 40,000 m3

**03.01.0004 Betonstahlmatte liefern**
Stahlmatten R188A (DN 6mm) in Bettung der Raubettmulde liefern und einbauen inkl. Abstandhalter.
Betonmatte überlappend einbauen.
Überlappung min. 15 cm.
Menge: 60,000 m2

**03.01.0005 Verankerung für Lagesicherung**
Zusätzlich zur Bewehrung der Betonbettung ist
für Lagesicherung Verankerung liefern und einbauen.
 Verankerung 1 St/m²,DN28
Mindestlänge: 0,8 m
Menge: 50,000 St

**03.01.0006 Bruchsteine für Mulde liefern**
Bruchsteine für herstellung Raubettmulde leifern.
Bruchsteine/Wasserbausteine Größe min. 25 bis 40 cm.
Menge: 30,000 t

#### Unterabschnitt 03.02 Böschungsentwässerung herstellen

**03.02.0001 Sickerrohrltg. herst.m.Erdarbeiten Rohr DN 100*Vollsickerrohr PE-HD-Rohr,Typ R2*Tiefe 0,50-1,00 m Kies 8/16 Aushub verdicht.**
StL-Nr. 2411023111123910
Sickerrohrleitung herstellen, Erdarbeiten ausführen.
Offene Wasserhaltung bis zu einer Pumpenleistung von
10 m3 Fördermenge und 5,00 m Förderhöhe je Stunde und
Haltung ausführen. Die Grabensohle als Sickerraumsohle
ausbilden. Restlichen Grabenraum mit Filtermaterial
verfüllen und verdichten. Schächte und Anschlüsse an Schächte
werden gesondert vergütet.
Rohr DN/ID 100.
Vollsickerrohr (TP).
Rohr aus PE-HD Typ R 2 (innen glatt, außen gewellt).
Grabentiefe über 0,50 bis 1,00 m.
Filter aus Kies 8/16.
Homogenbereiche 'B2'

Aushub in Auftragsbereichen
 profilgerecht einbauen und verdichten.
Profilgerecht einzubauender Boden ist in der Mengenbilanz zu berücksichtigen.
Menge: 45,000 m
Leistungsbereichkatalog: 110

**03.02.0002 Kunststoffrohrltg herst.m.Erdarb. Rohr DN 400*PE-HD-Rohr Bettung Typ 1*Tiefe 1,25-1,75 m o.Verk.l., Statik*eing. verd. Bod.**
StL-Nr. 2411035851120110
Entwässerungsleitung aus Kunststoffrohren nach statischen und konstruktiven Erfordernissen herstellen. Erdarbeiten ausführen. Erforderlichen Verbau herstellen.
Wasserhaltung bis zu einer Pumpenleistung von 10 m3
Förderleistung und 5,00 m Förderhöhe je Stunde und Haltung ausführen. Schächte und Anschlüsse an Schächte so-
wie Formstücke werden gesondert vergütet.
Rohr DN/ID 400.
Rohr aus PE-HD.
Bettung nach DIN EN 1610, Typ 1 herstellen. Boden für
Leitungszone liefern und einbauen.
Fließsohlentiefe über 1,25 bis 1,75 m. Überdeckungshöhe
nach Unterlagen des AG.
Ohne Straßenverkehrslast. Statische Berechnung aufstellen und liefern.
In vom AN eingebauten und verdichteten Boden. Aushub
seitlich lagern und zum Verfüllen verwenden. Überschüssigen Aushub nach Wahl des AN verwerten.
Menge: 10,000 m
Leistungsbereichkatalog: 110

**03.02.0003 Böschungsstück inkl. Gitter liefern**
Böschungsstück nach DIN EN 1916 / DIN V 1201 liefern
DN 300 passend zu Betonrohren, mit quadratischen Außenquerschnitt.
Klappbar und verschließbar Schutzgitter vor das Böschungsstück zu montieren.
Stäbe der Gitter mindestens 16 mm stark.
Alle Elemente sind aus Edelstahl zu fertigen und komplett montiert zu liefern.
Menge: 1,000 St

*Hinweis: Hinweis zu Pos. Anschluss an best. Rohr herst.*
Hinweis zu fogende Position:
Anschluss an best. Rohr herstellen ist einzurechnen.

**03.02.0004 Böschungsstück einbauen (Zul.) Rohr DN 300*Beton-Rohr Anlauf 1 zu 1**
StL-Nr. 241103740111
Böschungsstück einbauen. Vergütet wird der Mehraufwand
gegenüber der bis zur unteren Vorderkante des
Böschungsstückes durchgemessenen Rohrleitung.
Rohr DN/ID 300.
Rohr aus Beton.
Neigung des Anlaufs 1 zu 1.
Menge: 1,000 St
Leistungsbereichkatalog: 110

#### Unterabschnitt 03.03 Auslaufbereich (Unten)

**03.03.0001 Wasserbausteine einbauen**
Wasserbausteine einbauen
Zweck= Sohlbefestigung unter der Entwässerungsrohr sowie
Böschungssicherung.
Material= Wasserbausteine Größe CP 90/250
Steine teilweise per Hand verlegen.
Menge: 5,000 m3

**03.03.0002 Grabenbef. mit Steinschüttg. herst.*Nst. 63/150 gebr.*n. Wiegescheinen**
StL-Nr. 211362369191
Grabenbefestigung mit Steinschüttung zur Profilsicherung herstellen. Steine lose in den Graben einbringen,
mit Schüttung Grabensohle und Grabenböschung profilieren und andrücken.
In Graben 'Auslauf (unten)'

Als Schüttung gebrochenes Naturgestein ca. 63/150 mm,
ca. 15 cm dick verwenden.
Gesteinsart 'CP 90/250'

Abgerechnet wird nach Wiegescheinen.
Menge: 50,000 t

**03.03.0003 Muldenprofil wiederherstellen Aushub -0,25 m3/m*Räumgut ents. Mulde mit Wasser**
StL-Nr. 241065032201
Mulde ausräumen und profilgerecht wiederherstellen.
Mittlere Aushubmenge über 0,10 bis 0,25 m3/m.
Räumgut entsorgen. Entsorgung wird gesondert vergütet.
Mulde führt Wasser.
Menge: 30,000 m
Leistungsbereichkatalog: 106

**03.03.0004 Grabenprofil wiederherstellen Aushub -0,25 m3/m*Räumgut ents. Graben mit Wasser**
StL-Nr. 241065102201
Graben ausräumen und profilgerecht wiederherstellen.
Mittlere Aushubmenge über 0,10 bis 0,25 m3/m.
Räumgut entsorgen. Entsorgung wird gesondert vergütet.
Graben führt Wasser.
Menge: 30,000 m
Leistungsbereichkatalog: 106

#### Unterabschnitt 03.04 Oberfläche befestigen

**03.04.0001 Erosionsschutzmatte verlegen steiler 1:1 über 400-600 g/m2*Rand 15cm eingra. Überlappung 20 cm*mit Holzpflöcken 3 Stück/m2**
StL-Nr. 2110755029021221
Erosionsschutzmatte auf Böschungen, in Mulden oder
Gräben nach Unterlagen des AG verlegen. Matte in ungespanntem Zustand auslegen. Abgerechnet wird die abgedeckte Fläche.
Neigung der Böschung steiler als 1:1.
Matte 'Jute'

Gewicht über 400 bis 600 g/m2.
Oberen Rand 15 cm tief eingraben.
Überlappung der Bahnen ca. 20 cm.
Sichern der Matte mit Holzpflöcken 30 cm lang.
Anzahl = 3 Stück/m2.
Menge: 300,000 m2
Leistungsbereichkatalog: 107

**03.04.0002 Nassansaat mit RSM Regio herstellen Kleber Wahl AN*Saatgut 3 g/m2 UG 11**
StL-Nr. 2110722004001011
Nassansaat mit RSM Regio herstellen. Mischgut in
gleichmäßiger Mischung halten. Mischgut auf die Flächen
aufbringen. Ansaat auch auf Flächen steiler 1:4. Die
nachfolgend festgelegten Mengen der Zuschlagstoffe beziehen sich jeweils auf 1 m2 Fläche.
Kleber nach Wahl des AN.
Saatgutmenge = 3 g/m2.
Regiosaatgutmischung (RSM Regio), Ursprungsgebiet 11,
Südwestdeutsches Bergland.
Menge: 300,000 m2
Leistungsbereichkatalog: 107

#### Unterabschnitt 03.05 Entsorgung

*Hinweis: Der AG ist zur Probenahme*
Der AG ist zur Probenahme spätestens 3-Werktage vorher zu informieren. Der AG behält sich vor bei nicht Einhaltung der o.g. Frist oder fehlende information das Gutachten abzulehnen. Bei Ablehnung erfolgt keine Vergütung. Die Gefahr liegt vollständig beim AN.

**03.05.0001 Probenahme nach LAGA PN 98 und Deklarationsanalyse durchführen**
Probe gemäß LAGA PN98 nach Unterlagen des AG
entnehmen, in Probebehälter mit zugehörigem
Verschluss verpacken, bezeichnen, konservieren,
befördern und aufbewahren. Entnahme von
Einzelproben nach LAGA PN98 Tab. 2. Herstellung
von Mischproben, Sammelproben und Laborproben nach
LAGA PN98 Tab. 2. Probeentnahme durch Probenehmer
mit Fachkundenachweis nach LAGA PN98 für
umwelttechnische Untersuchungen, Nachweis nicht
älter als 5 Jahre. Probenüberschuss aus nicht
aufbereiteter Probenmasse als Rückstellprobe
aufbewahren.
Beprobung nach LAGA PN 98 als 'Probenahme orientiert an die Anforderungen der Haufwerksbeprobung
Haufwerk bis 100m3'
Von Boden und Steinen.
Probe an akkreditiertes Labor nach BBodSchV
Abschnitt 4 und Technischen Regeln und Normen der
BBodSchV Anlage 4 nach Wahl des AN mit Probenahme-
und gesondertem Probenbegleitprotokoll nach
Unterlagen des AG übergeben.
Chemische Analyse von Proben nach Unterlagen des
AG durchführen. Probeneingang erfassen, Proben für
chemische Analyse zu umwelttechnischen
Untersuchungen aufbereiten, Laborbericht
einschließlich tabellarischer Aufstellung der
Ergebnisse mit Einstufung nach jeweiliger
Verordnung, Richtlinie oder Regelwerk und
Auswertung mit Abgrenzung gefährlicher/ nicht
gefährlicher Abfall nach länderspezifischen
Regelungen aufstellen. Entsorgung des
Probenmaterials nach Ende der Aufbewahrungsfrist.
Chemische Analyse für umwelttechnische
Untersuchungen mit Bestimmungsverfahren nach
jeweiliger Verordnung, Richtlinie oder Regelwerk
durch akkreditierte Untersuchungsstelle.
Untersuchung von Materialproben Bodenmaterial BM
und Baggergut BG gemäß Ersatzbaustoffverordnung.
Bestimmung der Materialklasse nach Anlage 1,
Tabelle 3, Spalte 6 einschließlich pH-Wert.
Laborbericht als Deklarationsanalyse dem AG nach
Unterlagen des AG elektronisch übergeben.
Aufbewahrung und Lagerung von Rückstellproben
mindestens 6 Monate nach Vorlage Laborbericht als
Deklarationsanalyse.
Menge: 2,000 St
AKVS: 4.102

**03.05.0002 N.gefährl. Abfall aus Baustelle ent Boden*Entsorgung AN Gebühr einrechn.*Nachweis Ulg. AG**
StL-Nr. 121021212111
Nicht gefährlichen Abfall aus Baustelle laden, fördern
und entsorgen. Schadstoffbelastung nach Unterlagen des
AG.
Abgerechnet wird nach Wiegescheinen.
Abfall = Boden. Abfallschlüsselnummer = 17 05 04.
Entsorgung nach Wahl des AN.
Gebühren der Abfallentsorgung sind einzurechnen.
Nachweis nach Unterlagen des AG führen.
Menge: 10,000 t
Leistungsbereichkatalog: 102

**03.05.0003 N.gefährl. Abfall aus Baustelle ent Grabenräumgut*Entsorgung AN Gebühr einrechn.*Nachweis Ulg. AG**
StL-Nr. 121021214111
Nicht gefährlichen Abfall aus Baustelle laden, fördern
und entsorgen. Schadstoffbelastung nach Unterlagen des
AG.
Abgerechnet wird nach Wiegescheinen.
Abfall = Räumgut aus Mulde, Graben, Gewässer. Ab-
fallschlüsselnummer = 17 05 06. Graben bzw. Mulde
räumen wird gesondert vergütet.
Entsorgung nach Wahl des AN.
Gebühren der Abfallentsorgung sind einzurechnen.
Nachweis nach Unterlagen des AG führen.
Menge: 20,000 t
Leistungsbereichkatalog: 102
